# Rückbau, Anbau u. Neubau Aufzugsanlage
Angebotsaufforderung (GAEB DA XML 3.2, DA83)
Projekt: 89012_D7_0002
Währung: EUR
Nebenangebote zugelassen: ja
Abgabeort: SB Region Nord-West, Schloss, 49186 Bad Iburg
Auftraggeber: Staatl. Baumanagement Region Nord-West, (ab 01.01.2022), Schloss, 49186 Bad Iburg, D, Ansprechpartner Vergabestelle, Telefon 05403 7302-500, Fax 05403 7302-999, E-Mail vergabe@sb-rnw.niedersachsen.de
Erstellt mit: GXML Toolbox V3.3 R20230829, iTWO_64 V25.0.650, 15.10.2026

## Leitfabrikat / Produkt der Planung gem. vorangegangener Bemusterung des AG ist eine
Produktneutralität

In dem Leistungsverzeichnis wird ein Produkt hinsichtlich der Gestaltung als Leitfabrikat aufgeführt. Diese Angaben dienen ausschließlich der Beschreibung des gewünschten Qualitätsstandards, der technischen Eigenschaften sowie der gestalterischen Anforderungen.

Gemäß den Grundsätzen der produktneutralen Ausschreibung sind gleichwertige Produkte anderer Hersteller ausdrücklich zugelassen.

Sofern alternative Produkte (Gleichwertigkeit) angeboten werden, sind die entsprechenden Angaben zum Fabrikat und Typ in den dafür vorgesehenen Freitextfeldern der jeweiligen Leistungspositionen zwingend zu
ergänzen. Die Gleichwertigkeit ist auf Verlangen der Vergabestelle durch geeignete Unterlagen (z. B. technische Datenblätter, Prüfzeugnisse) nachzuweisen.

Vor Ausführung der Leistung wird in einer Bemusterung das finale Produkt gemeinsam festgelegt.

Leitfabrikat / Produkt der Planung gem. vorangegangener Bemusterung des AG ist eine
vorgehängte hinterlüftetet Fassade  aus 4 mm Aluminiumverbudnblatten mit unsichtbarem Aufhängemechanismus.
Fabrikat:
Alucobond easy fix
Farbeton: Metallic: Colorado Gold metallic 605 Special in B1 Qualität

o-glw.

Angebotenes Fabrikat

...................................................
vom Bieter einzutragen

## 26A30480 VHF- Vorgehängte Hinterlüftete Fassade
Datum: 15.10.2026

### Bereich 01 Bauabschitt 5

#### Abschnitt 01.01 Vorgehängte hinterlüftete Fassade

*Hinweis: Standardbesch Montageunterlagen AN Montageunterlagen zur Genehmigung 2fach*
STLB-Bau 2026-04 099
Die vom AN zu erstellenden Unterlagen, als Montageunterlagen, werden nach abgestimmten Terminplänen dem AG zur Genehmigung 2-fach zur Verfügung gestellt, als Datenträger/Schnittstelle für CAD, Ausdruck farbig.

**01.01.0010 Prüfbare Statische Berechnung**
Liefern einer Windlastberechnung für alle auf die Fassadenkonstruktion einwirkenden Windlastfälle
und Erstellen einer statischen Berechnung für die gesamte Fassadenbekleidung inklusive der Unterkonstruktion in prüffähiger Form.
Menge: 1,000 St

**01.01.0020 technische Bearbeitung Werkplanung**
Liefern von notwendigen Verlege- und Montageplänen / Werkplanung, einschließlich Detailzeichnungen unter Berücksichtigung konstruktiver und statischer Anforderungen. Die Konstruktionspläne dienen als Aufmaß- und Abrechnungsgrundlage.
Menge: 1,000 St

**01.01.0030 Wärmedämmung 035 / 100 mm / Mineralfaser**
STLB-Bau 04/2026 038
Wärmedämmung aus Mineralwolle-Dämmplatten, vlieskaschiert nach DIN EN13162, nichtbrennbar nach DIN 4102, liefern, ggf. zuschneiden und nach DIN 18516-1 mit pressgestoßenen Fugen an den vorhandenen Baukörper fachgerecht anbringen.
Die Platten sind nach DIN 18516-1 mechanisch mittels Dämmstoffhalter zu befestigen. Das Zuschneiden bzw. Anpassen an die vorher angebrachten Wandhalter der Unterkonstruktion sowie das Dämmen der Leibungen an Öffnungen sind ebenfalls einzukalkulieren.
Anwendungsgebiet: WAB, WZ
Langzeitige Wasseraufnahme WL(P) nach DIN EN 13162
WLG nach DIN 4108: 0,032/0,035/0,040 W/(mK)
Geforderter Wärmedurchgangskoeffizient der Dämmstoffebene WLG 035, bedingt durch die Unterkonstruktion, sind mit einzubeziehen. Dämmstoffstärke 100 mm
Liefern und montieren inkl. aller Schnitte, Verschnitt und Befestigungsmittel.
Menge: 147,000 m²

**01.01.0040 Wärmedämmung 035 / 60 mm / Mineralfaser / Leibung bis 400 mm**
STLB-Bau 04/2026 038
Dämmung wie in Pos. zuvor beschrieben jedoch
im Bereich von Tür und Fensterleibungen
Tiefe: bis 400 mm
Stärke: 60 mm
Menge: 6,000 m

**01.01.0050 Aluminium-Unterkonstruktion / t=200 mm**
STLB-Bau 04/2026 038
Aluminium-Unterkonstruktion, für eine hinterlüftet Fassadenbekleidung nach DIN 18516-1.
Der Abstand von Vorderkante Wand bis Vorderkante Unterkonstruktion beträgt 200‘mm.
Beim Ausrichten der Unterkonstruktion auf der vorhandenen Außenwand müssen Rohbautoleranzen bis zu 20 mm ohne Mehrpreis ausgeglichen werden.
Lieferung und fachgerechte Montage einer Unterkonstruktion nach statischer Berechnung, justierbar, bestehend aus vertikalen Aluminium-Tragprofilen, zugelassenen Wandhaltern - und Befestigungsmittel.
Sichtbare Unterkonstruktion und Befestigungsmittel sind im Fugen- und Anschlussbereichen dauerhaft witterungsbeständig schwarz eloxiert zu beschichten.
Fassadenflächen mit erhöhten Windbelastung/en und notwendige Ergänzungskonstruktion/en sind entsprechend mit zu kalkulieren.

Einschließlich aller Nebenarbeiten.
Menge: 147,000 m²

**01.01.0060 Aluminium-Unterkonstruktion / t=80 mm**
wie in Pos zuvor beschrieben jedoch,
im Bereich von Tür und Fensterleibung
Leibungstiefe: bis 400 mm
Tiefe der UK: 80 mm
Menge: 6,000 m

**01.01.0070 Aluminium-Unterkonstruktion / t=100 mm / Vordach**
wie in Pos zuvor beschrieben jedoch,
im Bereich der Dachrandverkleidung des Vordaches
Höhe des zu verkleidenen Bereiches: ca 550 mm
Tiefe der UK: 100 mm
Menge: 7,000 m

**01.01.0080 Aluminium-Unterkonstruktion / t=100 mm / Vordach Untersicht**
wie in Pos zuvor beschrieben jedoch,
im Bereich der Untersicht des Vordaches

Tiefe der UK: 50 mm

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Menge: 5,000 m²

*Hinweis: LeitbeschreibungFassadenbekleidung*
Fassadenbekleidung

Materialaufbau:
Beplankung beidseitig mit 0,5 mm dicken Aluminiumblechen,
Legierung EN AW - 5005A (ALMg1)  nach DIN EN 573-3
Zustand H22 I H42  nach DIN EN 515
Zugfestigkeit der Deckbleche Rm ≥ 130 N/mm² nach DIN EN 485-2
Dehngrenze 0.2% Rp0.2 ≥ 90 N/mm² nach DIN EN 485-2
Bruchdehnung A50 ≥ 5% nach DIN EN 485-2
Kernwerkstoff mineralisch (Baustoff Klasse B, s1, d0 und A2, s1, d0) nach allgemeiner bauaufsichtlicher Zulassung
Z-10.3-850

Plattendicke: 4 mm
Plattenbreite /Plattenlänge:
gemäß beiliegenden Ansichtzeichnungen
Oberflächen:
Sichtseite einbrennlackiert im Coil-Coating-Ver-fahren nach den Richtlinien der ECCA (European CoilCoating Association)
Glanzgrad Seidenglanz Glanzgrad 25-40%
Sichtseite mit Schutzfolie kaschiert
Rückseite Walzmatt
Metallic Oberflächen als seidenmatte typisch metallisch wirkende Oberflächen.
Farbe gem Bemusterung durch den AG
Metallic: Colorado Gold metallic 605 Special in B1 Qualität
Lackqualität Fluorpolymer (PVDF, FEVE)SOLID + METALLIC (25-40%)Hoher UV- und Witterungsschutz durch den Einsatz ANODIZED LOOK (10-25%)hochwertigster Fluorpolymer Lackqualitäten
DIN EN 13501-1, Klasse B, s1, d0,
schwerentflammbar = ALUCOBOND® PLUS

**01.01.0090 Fassadenbekleidung / Aluminiumverbundplatten / 4 mm / Fassadenbereich B**
STLB-Bau 04/2026 038
Herstellen, liefern und montieren von Aluminiumverbund-Paneelen  inkl. Easy-fix Aufhängung mit Abkantungen an den Längsseiten gemäß AbZ. Nr. 10.3-850. Beide Längsseiten werden im Winkel 135° abgekantet den V-förmigen rückseitigen Einfräsungen. Zum Abkanten wird idealerweise ein auf die Paneel-Länge abgestimmtes Systemprofil Profil verwendet. Die Abkantungen der Paneelen sind formschlüssig in die  systemgebundenem  Profilsysteme einzuschieben. Es gelten die Toleranzen der AbZ. Nr. 10.3-850 Die Befestigung der Profile erfolgt mittels nicht-rostenden, selbstschneidenden Fassadenschrauben. Die Farbwirkung der Fassadenschrauben ist entsprechend dem Farbton der  Profile zu wählen.Bei der Horizontalverlegung ist das Paneel an einem Profil gegen horizontales Verrutschen zu sichern. Bei der Vertikalverlegung ist das Paneel an dem untersten Profilstück gegen vertikales Abrutschen zu sichern.

Befestigung Paneele: linear Profile
Fassadenpaneele :
Verlegungsrichtung vertikal
Regelachsmaß/Raster vertikalsiehe beiliegende Ansichtszeichungen
Fugenbreite entlang Befestigung  12 mm
Ausführung gemäß HerstellervorgabenDie berechnete Fläche umfasst die gesamte abgewickelte Bekleidungsfläche.(Schattenfugen werden übermessen). Nach der Montage muss die Schutzfolie möglichst zeitnah entfernt werden, längerfristig bewetterte Folien können sehr schwer entfernbar sein.

Fassadenbereich B nach DIN EN 1991
Achsemasse
Brete: 1000 mm
Höhe: 2000 mm

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Menge: 147,000 m²

**01.01.0100 Fassadenbekleidung / Aluminiumverbundplatten / 4 mm / Dachuntersicht Vordach**
wie in Pos. 01.0090 beschrieben jedoch
im Bereich der Dachuntersichtverkleidung des Vordachse
inkl. aller zusätzlichen Befestigungs und Sicherungsmittel
gem. Vorgaben des Herstellers und nach den gültigen Vorschriften der DIN für Überkopfbekleidungen.
Menge: 5,000 m²

**01.01.0110 Fassadenbekleidung / Aluminiumverbundplatten / 4 mm / Dachränder Vordach**
wie in Pos. 01.0090  beschrieben jedoch,
als Verkleidung der Dachränder des Vordaches
Höhe des zu bekleidenen Bereiches: ca 550 mm
Menge: 7,000 m

**01.01.0120 Fassadenbekleidung / Aluminiumverbundplatten / 4 mm / Dachränder Vordach Schrägschnitt**
Mehrkosten zuvorgenannter Position 01.0110  für die Erstellung eines schrägen Anschnitte an den beiden Traufverkleidungen.
Dicke am Endpunkt 550 mm
Dicke am Schnittpunkt First/Ortgang: 500 mm
Menge: 3,500 m

**01.01.0130 Fassadenbekleidung / Aluminiumverbundplatten / 4 mm / Eckausbildung Dachrand Aussenecke**
STLB-Bau 04/2026 038
Herstellen, liefern und montieren von Aluminiumverbundplatten easy-fiX Eckausbildungen des Fassadenabschlusses der Außenecke an der Dachrandverkleidung gemäß statischen Anforderungen.
Einzurechnen ist der Aufwand für die Herstellung, Lieferung und Montage des geneigten Abdeckungsbereiches, des senkrechten Flächenbereiches zur Dachfläche, der Anzahl der Abkantungen sowie der Art der Ausführung als einteilige oder zweiteilige Bauart. Die Abwicklung der Fassaden-Fläche ist bereits in der Position Fassadenbekleidung enthalten. Ausführung 1-teilig
Höhe des Dachrandes: ca 550 mm
Menge: 2,000 St

**01.01.0140 Fassadenbekleidung / Aluminiumverbundplatten / 4 mm / Attika**
STLB-Bau 04/2026 038
Herstellen, liefern und montieren von Aluminiumverbundplatten easy-fiX Attikaabschlüssen gemäß statischen Anforderungen. Ausführung gem Herstellervorgaben.
Einzurechnen ist der Aufwand der Herstellung, Lieferung und Montage des geneigten Abdeckungsbereiches, der senkrechte Flächenbereich zur Dachfläche sowie die Anzahl der Abkantungen. Die Abwicklung der Fassaden-Fläche ist bereits in der Position Fassadenbekleidung enthalten
Neigungswinkel Abdeckung 3 ° Grand
Breite der Abdeckung870 mm
Anzahl der Abkantungen4 Stk
Attikapaneel Anschluss □ Winkelprofil
Menge: 13,000 m

**01.01.0150 Fassadenbekleidung / Aluminiumverbundplatten / 4 mm / Eckausbildung Attika,Außenecke**
STLB-Bau 04/2026 038
Herstellen, liefern und montieren von Aluminiumverbundplatten easy-fiX -Eckausbildungen des Fassadenabschlusses der Außenecke an der Attika gemäß statischen Anforderungen.
Einzurechnen ist der Aufwand für die Herstellung, Lieferung und Montage des geneigten Abdeckungsbereiches, des senkrechten Flächenbereiches zur Dachfläche, der Anzahl der Abkantungen sowie der Art der Ausführung als einteilige oder zweiteilige Bauart. Die Abwicklung der Fassaden-Fläche ist bereits in der Position Fassadenbekleidung enthalten

Neigungswinkel Abdeckung 3 ° Grad
Breite der Abdeckung870 mm
Anzahl der Abkantungen4 Stk
Ausführung  1-teilig
Menge: 4,000 St

**01.01.0160 Fassadenbekleidung / Aluminiumverbundplatten / 4 mm / Fassaden-Sockel**
STLB-Bau 04/2026 038
Herstellen, liefern und montieren von Aluminiumverbundplatten easy-fiX Sockelabschlüssen gemäß statischen Anforderungen. Ausführung gem Herstellervorgaben
Einzurechnen ist der Aufwand der Herstellung, Lieferung und Montage eines Kleintierschutz-Lochbleches. Die Abwicklung der Fassaden-Fläche ist bereits in der Position Fassadenbekleidung enthalten.
Die Fassaden Sockel Paneele sind formschlüssig in Kurzstücke des easy-fiX Profil eingehängt und werden danach punktuell auf einer geeigneter Unterkonstruktion mittels nicht-rostenden, selbstschneidenden Fassadenschrauben verschraubt.
Die Farbwirkung der Fassadenschrauben ist entsprechend den systemgebunden Profilen zu wählen
Lochblech Anschluss mittels Winkelprofil.
Menge: 13,000 m

**01.01.0170 Fassadenbekleidung / Aluminiumverbundplatten / 4 mm / Außenecke**
STLB-Bau 04/2026 038
Herstellen, liefern und montieren von Aluminiumverbundplatten easy-fiX -Eckausbildungen der Außenecke gemäß statischen Anforderungen. Ausführung gem Herstellervorgaben.
Einzurechnen ist der Aufwand der Herstellung, Lieferung und Montage der Anzahl der Abkantungen sowie die Art der Ausführung als einteilige oder zweiteilige Bauart. Die Abwicklung der Fassaden-Fläche ist bereits in der Position Fassadenbekleidung enthalten.
Ausführung: 1-teilig geschlossene Ecke
Schenkellänge: 360 mm
Menge: 59,000 m

**01.01.0180 Fassadenbekleidung / Aluminiumverbundplatten / 4 mm / Sturzbekleidung**
STLB-Bau 04/2026 038
Herstellen, liefern und montieren von Aluminiumverbundplatten easy-fiX -Tür/Fensteranschlüssen des Sturzbereichs gemäß statischen Anforderungen. Ausführung folgend gem Herstellervorgaben Einzurechnen ist der Aufwand für die Herstellung, Lieferung und Montage des waagerechten Abdeckungsbereiches, der Anzahl der Abkantungen sowie der Art der Ausführung des Fensteranschlusses. Die Abwicklung der Fassaden-Fläche ist bereits in der Position Fassadenbekleidung enthalten
Breite des Sturzbereichsca 400 mm
Anzahl der Abkantungen3 Stk
Ausführung Fensteranschluss Einschiebe-Profil
Menge: 2,000 m

**01.01.0190 Fassadenbekleidung / Aluminiumverbundplatten / 4 mm / Leibung**
STLB-Bau 04/2026 038
Herstellen, liefern und montieren von ALUCOBOND® easy-fiX -Fenster-anschlüssen der Leibungen gemäß statischen Anforderungen. Ausführung folgend Ausführungsbeispiel ALUCOBOND® easy-fiX Paneele Teil 3, Seite 3.51
Einzurechnen ist der Aufwand für die Herstellung, Lieferung und Montage des senkrechten Abdeckungsbereiches der Leibung, der Anzahl der Abkantungen, der Anzahl der Ausklinkungen sowie der Art der Ausführung des Fensteranschlusses.
Die Abwicklung der Fassaden-Fläche ist bereits in der Position Fassadenbekleidung enthalten

Breite der Leibung: bis 270 mm
Anzahl der Abkantungen: 3 Stk
Anzahl der Ausklinkungen: 4 Stk
Ausführung Fensteranschluss□ Einschiebe-Profil
Ausführung Fensteranschluss □ Winkelprofil
Menge: 7,000 m

**01.01.0200 Fassadenbekleidung / Aluminiumverbundplatten / 4 mm / Reinigung**
Die Reinigung der Fassadenbekleidung umfasst das Entfernen
von Verunreinigungen, die bei der Herstellung und Montage
durch den Auftragnehmer verursacht wurden.
Reinigung gemäß den Reinigungsempfehlungen des
Herstellers.
Menge: 147,000 m²

### Bereich 02 Sonstiges

#### Abschnitt 02.01 Sonstiges

**02.01.0010 Baustelleneinrichtung**
*** Pauschalposition
Einmaliger Auf- und Abbau der Baustelleneinrichtung
sowie An- und Abfuhr aller Geräte und maschinellen
Einrichtungen während der Bauzeit, sowie Reinigen
des Baustelleneinrichtungsplatzes nach Beendigung
der Arbeiten. Inkl aller notwendigen Gerüste, Rollgerüste Hubbühnen die zur Ausführung der vorgannten Arbeiten notwendig sind, einschliesslich Bereitstellung und Führung
eines enstprechenden Krans für den Materialtransport

Abschließbare Aufenthalts- und Lagerräume werden
vom Auftraggeber nicht zur Verfügung gestellt.
Menge: 1,000 psch

**02.01.0020 Dokumentation**
*** Pauschalposition
Die Dokumentation soll mind. folgende Punkte beinhalten:
- den Nachweis über die verwendeten Materialien
  inkl. der Technischen Merkblätter, RAL-Farbtöne
- eventuell wichtige Hinweise für den Betreiber
- Reinigungs- und Pflegeanweisungen
- Prüfzeugnisse jeglicher Art
- Fachunternehmererklärung

sämtliche Unterlagen sind in je einem Ordner,
gegliedert mit Inhaltsangabe, 2-fach,
mit der Schlussrechnung abzugeben.
Menge: 1,000 psch

*Hinweis: Stundenlohnarbeiten*
Stundenlohnarbeiten dürfen nur auf besondere Anweisung
der Bauleitung ausgeführt werden. Nachweise hierfür
sind arbeitstäglich zur Anerkennung vorzulegen.
Mit der Unterzeichnung dieses Angebotes erklärt der
Bieter rechtsverbindlich, dass die Verrechnungssätze der Stundenlohnarbeiten unter Beachtung der preis- rechtlichen Vorschriften ermittelt sind und unabhängig von der Anzahl der abgerechneten Stunden Gültigkeit haben. Die Verrechnungskosten beinhalten die Gemein- kosten, Sozialbeiträge, evtl. Vermögenswirksame Leistungen sowie sonstige Nebenkosten.

**02.01.0030 Stundenlohnarbeiten / Facharbeiter**
Für evtl. erforderliche Arbeiten, die nicht im LV
erfasst sind und gegen Nachweis zur Ausführung kommen,
werden berechnet für:
Facharbeiter
Menge: 15,000 h

**02.01.0040 Stundenlohnarbeiten / Bauhelfer**
Für evtl. erforderliche Arbeiten, die nicht im LV
erfasst sind und gegen Nachweis zur Ausführung kommen,
werden berechnet für:
Bauhelfer
Menge: 15,000 h
